# MULTI OIL FPS - Lubricante multiuso y aceite penetrante aflojatodo - 5 l - de CRC

- Propiedad del archivo: CONSTRUNARIO
- Formato: FIEBDC-3/2012
- Programa: Construnario Versión 3.51
- Fecha de los precios: 26/11/2018
- Divisa: EUR

**20157_AA** u MULTI OIL FPS - Lubricante multiuso y aceite penetrante aflojatodo - 5 l - de CRC
Lubricante multiuso extremadamente eficaz. Excelente poder de penetración : elimina el óxido, escamas, suciedad y corrosión. Registro NSF - H1. Código EAN: 5412386001956
