# PEN OIL FPS - Lubrica y afloja mecanismos agarrotados - de CRC

- Propiedad del archivo: CONSTRUNARIO
- Formato: FIEBDC-3/2012
- Programa: Construnario Versión 3.51
- Fecha de los precios: 26/11/2018
- Divisa: EUR

**32606_AA** u PEN OIL FPS - Lubrica y afloja mecanismos agarrotados - de CRC
Lubrifica, afloja mecanismos agarrotados y oxidados. Lubricante sin silicona con excelentes propiedades de penetración para uso general en todos los equipos de procesos alimentarios. Para aflojar óxido, incrustaciones y corrosión. Facilita el desmontajE. Código EAN: 5412386062483
