# LUB OIL 46 FPS - Aceite para lubricación general - 20 l - de CRC

- Propiedad del archivo: CONSTRUNARIO
- Formato: FIEBDC-3/2012
- Programa: Construnario Versión 3.51
- Fecha de los precios: 26/11/2018
- Divisa: EUR

**20636_AA** u LUB OIL 46 FPS - Aceite para lubricación general - 20 l - de CRC
Aceite lubricante multiuso. Aceite lubricante multiuso para la industria alimentaria. Basado en aceites medicinales altamente refinados y aditivos desarrollados para sistemas hidráulicos que requieren ISO 46 de viscosidad de aceite. Código EAN: 5412386005756
