# LUB OIL PAO 32 FPS - Aceite sintético PAO para equipos hidráulicos - 5 l - de CRC

- Propiedad del archivo: CONSTRUNARIO
- Formato: FIEBDC-3/2012
- Programa: Construnario Versión 3.51
- Fecha de los precios: 26/11/2018
- Divisa: EUR

**20643_AA** u LUB OIL PAO 32 FPS - Aceite sintético PAO para equipos hidráulicos - 5 l - de CRC
Aceite hidráulico sintético. Aceite hidráulico sin olor basado en Poli Alfa Olefinas. Registro NSF H1 con propiedades extrema presión y antidesgaste. Cumple con normativa DIN 51524/T2 para fluidos hidráulicos. Proporciona una amplia estabilidad térmica. Código EAN: 5412386005824
