# LUB OIL PAO 220 FPS - Aceite sintético PAO para cajas de cambio - 5 l - de CRC

- Propiedad del archivo: CONSTRUNARIO
- Formato: FIEBDC-3/2012
- Programa: Construnario Versión 3.51
- Fecha de los precios: 26/11/2018
- Divisa: EUR

**20641_AA** u LUB OIL PAO 220 FPS - Aceite sintético PAO para cajas de cambio - 5 l - de CRC
Aceite sintético para engranajes. Aceite para engranajes sin olor basado en Poli Alfa Olefinas. Registro NSF H1 para ser usado en la industria alimentaria. Apropiado para la lubricación de engranajes altas cargas, rodamientos y cadenas transportadoras. Código EAN: 5412386005800
