# FLUID 101 - Lubricante. Antihumedad - de CRC

- Propiedad del archivo: CONSTRUNARIO
- Formato: FIEBDC-3/2012
- Programa: Construnario Versión 3.51
- Fecha de los precios: 26/11/2018
- Divisa: EUR

**78009_AE** u FLUID 101 - Lubricante. Antihumedad - de CRC
Aceite base mineral, de baja viscosidad, antihumedad, con aditivos anti-corrosión Código EAN: 5412386060540
