# KONTAKT GOLD 2000 - Lubricante conductor - de CRC

- Propiedad del archivo: CONSTRUNARIO
- Formato: FIEBDC-3/2012
- Programa: Construnario Versión 3.51
- Fecha de los precios: 26/11/2018
- Divisa: EUR

**82509_AB** u KONTAKT GOLD 2000 - Lubricante conductor - de CRC
Lubricante protector para contactos chapados en metal. Para una lubricación y protección de larga duración de conectores y otros contactos electromecánicos chapados en oro, plata, hojalata, rodio, paladio, etc.. Código EAN: 5412386028892
