# KONTAKT 40 - Lubricante multiuso - 400 ml - de CRC

- Propiedad del archivo: CONSTRUNARIO
- Formato: FIEBDC-3/2012
- Programa: Construnario Versión 3.51
- Fecha de los precios: 26/11/2018
- Divisa: EUR

**30821_AD** u KONTAKT 40 - Lubricante multiuso - 400 ml - de CRC
Spray de mantenimiento. Lubricante multiusos que previene los fallos eléctricos y electrónicos causados por la humedad, la condensación y la corrosión. Kontakt 40 es un aceite penetrante fiable, un lubricante, desplaza el agua e inhibe la corrosión. Restaura la baja resistencia de contactos y evita las fugas de corriente. Equipado con una válvula de 360º que facilita la aplicación en posición invertida. Código EAN: 5412386044540
