# LUB OIL 88 - Aceite alta densidad - de CRC

- Propiedad del archivo: CONSTRUNARIO
- Formato: FIEBDC-3/2012
- Programa: Construnario Versión 3.51
- Fecha de los precios: 26/11/2018
- Divisa: EUR

**78509_AF** u LUB OIL 88 - Aceite alta densidad - de CRC
Lubricante de precisión. Aceite lubricante de alto grado para lubricar instrumentos y equipos en mecanismos de precisión. Totalmente libre de ácido y silicona. Al no resinificar, los intervalos de lubricación pueden espaciarse. Código EAN: 5412386060618
