# 6-66 - Lubricante. Anticorrosivo. Antihumedad - 300 ml - de CRC

- Propiedad del archivo: CONSTRUNARIO
- Formato: FIEBDC-3/2012
- Programa: Construnario Versión 3.51
- Fecha de los precios: 26/11/2018
- Divisa: EUR

**30391_AC** u 6-66 - Lubricante. Anticorrosivo. Antihumedad - 300 ml - de CRC
Lubricante multifunción e inhibidor de corrosión para uso naval. CRC 6-66 esta basado en un aceite parafínico y un sistema inhibidor orgánico múltiple que previene el óxido y la corrosión desplazando y aislando de la humedad formando una barrera continua. Código EAN: 5412386028557
