# MOTOR PROTECT - Protector del motor - de CRC

- Propiedad del archivo: CONSTRUNARIO
- Formato: FIEBDC-3/2012
- Programa: Construnario Versión 3.51
- Fecha de los precios: 26/11/2018
- Divisa: EUR

**33213_AB** u MOTOR PROTECT - Protector del motor - de CRC
Protector interior y exterior del motor intraborda y fueraborda Código EAN: 5412386059087
