# BIKE OIL: Lubricante para bicicletas - de CRC

- Propiedad del archivo: CONSTRUNARIO
- Formato: FIEBDC-3/2012
- Programa: Construnario Versión 3.51
- Fecha de los precios: 26/11/2018
- Divisa: EUR

**33021_AC** u BIKE OIL: Lubricante para bicicletas - de CRC
Un aerosol multiuso para bicicletas. Penetra fácilmente a través del óxido y de la corrosión, desplaza el agua y elimina la suciedad. Forma una película de gran protección contra el agua. Es el mejor producto para el mantenimiento de la bicicleta. CARACTERÍSTICAS • Protege contra la corrosión y el óxido. • Desplaza el agua y la humedad. • Hace que las partes oxidadas funcionen de nuevo correctamente. APLICACIONES • Cualquier parte móvil de la bicicleta. • Mantenimiento anual de la bicicleta. • Perfecto para el almacenamiento invernal. Código EAN: 5412386067167
