# CHAIN SPRAY: Lubricante de cadenas. Resiste la humedad - de CRC

- Propiedad del archivo: CONSTRUNARIO
- Formato: FIEBDC-3/2012
- Programa: Construnario Versión 3.51
- Fecha de los precios: 26/11/2018
- Divisa: EUR

**33017_AC** u CHAIN SPRAY: Lubricante de cadenas. Resiste la humedad - de CRC
Un lubricante en spray resistente al agua que protege completamente las cadenas contra la corrosión. La mezcla especialmente formulada penetra con profundidad en la superficie y deja una película de larga duración. Lubricante de alta calidad que se puede utilizar en condiciones extremas: corrosión, de alta potencia y grandes cargas. CARACTERÍSTICAS • Resiste el lavado tanto en agua caliente como en fría. • Reduce la fricción y el desgaste. • Reduce el ruido y la vibración. • Alarga la vida de la cadena. • Inofensivo con los metales y la mayoría de los plásticos y las gomas. • No contiene disolventes clorados. APLICACIONES • Accionamientos de cadena. • Ruedas dentadas, elevadores y poleas. • Accionadores de puertas. • Cadenas de motocicletas. • Tractores y equipamiento de jardinería. Código EAN: 5412386067112
