# GUN CARE: Aceite para lubricación y protección de armas - de CRC

- Propiedad del archivo: CONSTRUNARIO
- Formato: FIEBDC-3/2012
- Programa: Construnario Versión 3.51
- Fecha de los precios: 26/11/2018
- Divisa: EUR

**33110_AC** u GUN CARE: Aceite para lubricación y protección de armas - de CRC
Limpie, lubrique y proteja su arma después de una sesión de tiro. Su fórmula penetra muy bien, libera y elimina los residuos de pólvora y también expulsa la humedad. Garantiza una mayor fiabilidad cuando se utiliza para la caza, los deportes, cualquier competición, etc. Garantiza una cuidado perfecto para su almacenamiento fuera de temporada. CARACTERÍSTICAS • Penetra rápidamente. • Elimina la humedad. • Remueve los residuos. • Protege contra el agarrotamiento y la oxidación. • Ahorra costes de mantenimiento. APLICACIONES • Todo tipo de armas: rifles, pistolas, revólveres, pistolas de mano, escopetas, pistolas de pólvora negra, pistolas de alarma, … Código EAN: 5412386067730
