# GRAPHITE LUBE: Lubricante de grafito para cerraduras. Seco - de CRC

- Propiedad del archivo: CONSTRUNARIO
- Formato: FIEBDC-3/2012
- Programa: Construnario Versión 3.51
- Fecha de los precios: 26/11/2018
- Divisa: EUR

**32863_AB** u GRAPHITE LUBE: Lubricante de grafito para cerraduras. Seco - de CRC
El lubricante de grafito más efectivo para cerraduras. La fórmula seca asegura una operación de lubricación suave. Fácil y rápido de usar simplemente pulverizando en la cerradura de la puerta. Perfectamente resistente al agua que no deja residuo pegajoso, como la mayoría de los aceites para cerraduras. Completamente seguro para todas las superficies metálicas. CARACTERÍSTICAS: Proporciona una lubricación duradera. Excelente resistencia al agua. Funcional en un amplio rango de temperatura. Produce un bajo coeficiente de fricción. Lubrica sin dejar ningún residuo pegajoso. APLICACIONES Todo tipo de cerraduras. Mecanismos de precisión. Candados. Código EAN: 5412386064692
