# RUST OFF: Aceite aflojatodo penetrante y lubricante con MoS2 - de CRC

- Propiedad del archivo: CONSTRUNARIO
- Formato: FIEBDC-3/2012
- Programa: Construnario Versión 3.51
- Fecha de los precios: 26/11/2018
- Divisa: EUR

**33016_AC** u RUST OFF: Aceite aflojatodo penetrante y lubricante con MoS2 - de CRC
Aceite aflojatodo penetrante y lubricante de acción rápida que puede con la oxidación y la corrosión. La fórmula especial penetra rápidamente en el óxido y la corrosión. Perfecto para usar en áreas de difícil acceso. Utilice CRC Rust Off para facilitar el desmontaje de tornillos oxidados. CARACTERÍSTICAS • Penetra rápidamente. • Fácil para áreas de difícil acceso. • Libera las partes metálicas del óxido, la corrosión y la grasa. • Proporciona una lubricación sólida. • No contiene silicona. • Seguro con todos los metales y la mayoría de los plásticos y las gomas. APLICACIONES • Tuercas y tornillos prensados y oxidados. • Cerraduras, bisagras y piezas atornilladas. • Desmontaje de equipos. • Cierres corroídos. • Válvulas. • Equipamiento de jardinería. Código EAN: 5412386066399
