# SILICONE SPRAY: Lubricante sintético de silicona. Nutre plásticos, gomas, etc - 500 ml - de CRC

- Propiedad del archivo: CONSTRUNARIO
- Formato: FIEBDC-3/2012
- Programa: Construnario Versión 3.51
- Fecha de los precios: 26/11/2018
- Divisa: EUR

**33142_AB** u SILICONE SPRAY: Lubricante sintético de silicona. Nutre plásticos, gomas, etc - 500 ml - de CRC
Un spray multiuso, incoloro que se utiliza para lubricar y proteger plástico, goma y superficies de madera haciendo que brillen y parezcan nuevas otra vez. También evita que las gomas se congelen y endurezcan. Se presenta en un manejable spray que penetra rápidamente en la superficie y que se puede utilizar tanto en verano como en invierno. CARACTERÍSTICAS • Forma una película transparente y suave. • Protege la superficie. • Penetra rápidamente. APLICACIONES • Plástico, goma y madera. • Accionadores de plástico y mecanismos de deslizamiento. • Instrumentos de precisión. • Anticongelante de gomas. • Protección y mantenimiento de gomas. • Cremalleras, … Código EAN: 5412386068096
