# HT FOOD GREASE - Grasa alimentaria alta temperatura. Grasa de silicona con PTFE. Hasta 180ºC - de CRC

- Propiedad del archivo: CONSTRUNARIO
- Formato: FIEBDC-3/2012
- Programa: Construnario Versión 3.51
- Fecha de los precios: 26/11/2018
- Divisa: EUR

**32889_AA** u HT FOOD GREASE - Grasa alimentaria alta temperatura. Grasa de silicona con PTFE. Hasta 180ºC - de CRC
Grasa sintética para rodamientos de alta temperatura para equipos de procesado de alimentos. -20ºC + 180ºC. Proporciona alta temperatura a largo plazo. Clasificación NLGI 2. Protege contra la corrosión en ambientes húmedos. Contiene PTFE para mejorar el rendimiento antidesgaste. Prolonga los intervalos de lubricación y la vida útil de los componentes. Se recomienda su uso como lubricante en áreas de procesamiento de alimentos donde puede ocurrir un contacto accidental con los alimentos. Código EAN: 5412386065514
