# EXTREME LUBE FPS - Lubricante sintético extrema presión NLGI 2. Alta temperatura - 500 ml - de CRC

- Propiedad del archivo: CONSTRUNARIO
- Formato: FIEBDC-3/2012
- Programa: Construnario Versión 3.51
- Fecha de los precios: 26/11/2018
- Divisa: EUR

**32603_AA** u EXTREME LUBE FPS - Lubricante sintético extrema presión NLGI 2. Alta temperatura - 500 ml - de CRC
Grasa sintética para alta presión y alta temperatura (NLGI 2), cargada con aditivos de extrema presión. Altamente estable y de larga duración. Amplio rango de temperatura (-40ºC a 180ºC). Registro NSF - H1. Código EAN: 5412386062469
