# VASELINE 701 - Vaselina blanca de alta pureza - de CRC

- Propiedad del archivo: CONSTRUNARIO
- Formato: FIEBDC-3/2012
- Programa: Construnario Versión 3.51
- Fecha de los precios: 26/11/2018
- Divisa: EUR

**83509_AG** u VASELINE 701 - Vaselina blanca de alta pureza - de CRC
Grasa de vaselina universal en spray. Un agente lubricante y anticorrosivo de alta viscosidad para conexiones roscadas, grapas para cables, conectores de enchufe. Grasa para contactos deslizantes grandes y construcción de antenas Código EAN: 5412386060601
