# GRASA BLANCA: Grasa blanca con PTFE. Lubricante para piezas móviles. Proteje contra la corrosión - de CRC

- Propiedad del archivo: CONSTRUNARIO
- Formato: FIEBDC-3/2012
- Programa: Construnario Versión 3.51
- Fecha de los precios: 26/11/2018
- Divisa: EUR

**33014_ES** u GRASA BLANCA: Grasa blanca con PTFE. Lubricante para piezas móviles. Proteje contra la corrosión - de CRC
Asegura una larga lubricación a todas las partes móviles del vehículo y del hogar. Se pulveriza como un aceite y su acabado es como una grasa. Sobre todo, reduce la fricción y el desgaste y deja una capa visible blanca, resistente al agua que protege las piezas contra la corrosión. CARACTERÍSTICAS • Aerosol manejable, no gotea ni escurre. • Protege los metales y las aleaciones. • Contiene PTFE para una lubricación extra y de larga duración. • Ayuda durante el desmontaje. • Evita el agarrotamiento. APLICACIONES • Piezas mecánicas. • Puntos de fricción. • Puertas de garaje. • Puertas correderas. Código EAN: 5412386067518
