# DRY LUBE F FPS- Lubricante seco, blanquecino, con contenido en PTFE - de CRC

- Propiedad del archivo: CONSTRUNARIO
- Formato: FIEBDC-3/2012
- Programa: Construnario Versión 3.51
- Fecha de los precios: 26/11/2018
- Divisa: EUR

**32602_AA** u DRY LUBE F FPS- Lubricante seco, blanquecino, con contenido en PTFE - de CRC
Lubricante seco con PTFE de color blanco. Lubricante y con propiedades desmoldeantes. Mas efectivo con velocidades y cargas bajas. Registro NSF Código EAN: 5412386062643
