# KONTAFLON 85 - Lubricante seco con PTFE - de CRC

- Propiedad del archivo: CONSTRUNARIO
- Formato: FIEBDC-3/2012
- Programa: Construnario Versión 3.51
- Fecha de los precios: 26/11/2018
- Divisa: EUR

**80009_AE** u KONTAFLON 85 - Lubricante seco con PTFE - de CRC
Lubricante seco a base de PTFE. Un lubricante y agente de desmoldeo seco con politetrafluoretileno (PTFE), sin grasa ni silicona. Para la lubricación de superficies rotativas, deslizantes y giratorias, expuestas a baja fricción y altas cargas. Código EAN: 5412386060564
