# ASSEMBLY PASTE FPS - Pasta de montaje. Antigripante alta temperatura - 500 ml - de CRC

- Propiedad del archivo: CONSTRUNARIO
- Formato: FIEBDC-3/2012
- Programa: Construnario Versión 3.51
- Fecha de los precios: 26/11/2018
- Divisa: EUR

**32604_AA** u ASSEMBLY PASTE FPS - Pasta de montaje. Antigripante alta temperatura - 500 ml - de CRC
Pasta de montaje anti-gripaje. Para la lubricación de manguitos, superficies corredizas y pequeños engranajes abiertos. Previene los daños en los arranques y protege durante el funcionamiento. Protege contra el gripaje de los componentes tratados. Código EAN: 5412386062636
