# 5-56 - Lubricante multiuso5 - 56 250 ml - de CRC

- Propiedad del archivo: CONSTRUNARIO
- Formato: FIEBDC-3/2012
- Programa: Construnario Versión 3.51
- Fecha de los precios: 26/11/2018
- Divisa: EUR

**33023_AC** u 5-56 - Lubricante multiuso5 - 56 250 ml - de CRC
Aerosol multiuso. Afloja las partes oxidadas y permite arrancar los motores mojados inmediatamente. Su fórmula penetra rápidamente y previene fallos eléctricos. CRC 5-56 también protege contra la corrosión y posee incluso propiedades limpiadoras. CARACTERÍSTICAS • Protección temporal de las piezas metálicas durante el almacenamiento. • Protección de metales y aleaciones contra la corrosión. • Desplaza y repele el agua y la humedad. • Afloja las piezas metálicas agarrotadas por la suciedad, la corrosión y la grasa seca. • Tubo largo de extensión para aplicaciones precisas. • Necesario para cualquier caja de herramientas. APLICACIONES • Partes inmovilizadas y oxidadas. • Limpieza de plásticos. • Desplaza la humedad. • Tratamiento de la superficie. • Piezas agarrotadas y oxidadas. • Bisagras de puertas. • Artículos de plástico. • Tuercas y tornillos. • Piezas oxidadas. • Equipamiento de jardinería. Código EAN: 5412386066443
