# VERTICAL MARKER - Pintura especial para trazado y señalización vertical - rojo - de CRC

- Propiedad del archivo: CONSTRUNARIO
- Formato: FIEBDC-3/2012
- Programa: Construnario Versión 3.51
- Fecha de los precios: 26/11/2018
- Divisa: EUR

**11705_AB** u VERTICAL MARKER - Pintura especial para trazado y señalización vertical - rojo - de CRC
Pintura de señalización.Para señalización horizontal y vertical. Escritura precisa y fina en todas las posiciones. Código EAN: 5412386059988
