# MÁQUINA MARCAJE CRC - Máquina trazadora de líneas - de CRC

- Propiedad del archivo: CONSTRUNARIO
- Formato: FIEBDC-3/2012
- Programa: Construnario Versión 3.51
- Fecha de los precios: 26/11/2018
- Divisa: EUR

**11507_AA** u MÁQUINA MARCAJE CRC - Máquina trazadora de líneas - de CRC
Máquina especial para el trazado de líneas con CRC Stripping paint y Aqua Stripping Paint. Código EAN: 5412386061455
