# CAÑA MARKERPAINT - Caña marcaje - de CRC

- Propiedad del archivo: CONSTRUNARIO
- Formato: FIEBDC-3/2012
- Programa: Construnario Versión 3.51
- Fecha de los precios: 26/11/2018
- Divisa: EUR

**11508_AA** u CAÑA MARKERPAINT - Caña marcaje - de CRC
Caña especial para pintura marcaobras Código EAN: 5412386061448
