# AQUA MAKERPEN - blanco - de CRC

- Propiedad del archivo: CONSTRUNARIO
- Formato: FIEBDC-3/2012
- Programa: Construnario Versión 3.51
- Fecha de los precios: 26/11/2018
- Divisa: EUR

**32465_AA** u AQUA MAKERPEN - blanco - de CRC
Marcador de pintura permanente BASE AGUA. Se puede usar en múltiples superficies. No contiene disolventes nocivos tales como Xileno. Excelente cubrición incluso en superficies oscuras. Secado rápido para un eficiente trabajo. Punta duradera, con una válvula de acción que previene el flujo excesivo de pintura. Práctico, punto de grosor medio. Aplicación fácil y limpia. Código EAN: 5412386060908
