# MARKERPEN - Marcador de pintura permanente - amarillo - de CRC

- Propiedad del archivo: CONSTRUNARIO
- Formato: FIEBDC-3/2012
- Programa: Construnario Versión 3.51
- Fecha de los precios: 26/11/2018
- Divisa: EUR

**20400_AD** u MARKERPEN - Marcador de pintura permanente - amarillo - de CRC
Marker Pens son marcadores permanentes para usar en diversas superficies. Excelente cubrición gracias al uso de tecnología de fluido de corrección. Se puede usar en: cemento, hormigón, madera, metal, gomas, vidrio, textiles, papel, esmaltes, plásticos, etc... Código EAN: 5412386036002
