# EXPOSITOR MARKERPEN - Expositor marcadores pintura - de CRC

- Propiedad del archivo: CONSTRUNARIO
- Formato: FIEBDC-3/2012
- Programa: Construnario VersiĆ³n 3.51
- Fecha de los precios: 26/11/2018
- Divisa: EUR

**30244_AA** u EXPOSITOR MARKERPEN - Expositor marcadores pintura - de CRC
Expositor completo 10 colores marcadores permanentes
