# ECOMARK - Pintura de marcaje - amarillo - de CRC

- Propiedad del archivo: CONSTRUNARIO
- Formato: FIEBDC-3/2012
- Programa: Construnario Versión 3.51
- Fecha de los precios: 26/11/2018
- Divisa: EUR

**32385_AA** u ECOMARK - Pintura de marcaje - amarillo - de CRC
Pintura de marcaje para obras. Código EAN: 5412386059933
