# Masilla celulósica 2 en 1 - de CRC

- Propiedad del archivo: CONSTRUNARIO
- Formato: FIEBDC-3/2012
- Programa: Construnario Versión 3.51
- Fecha de los precios: 26/11/2018
- Divisa: EUR

**33127_ES** u Masilla celulósica 2 en 1 - de CRC
Masilla reparación fina. Distintas superficies. Código EAN: 5412386069253
