# Masilla fibra de vidrio - 1kg - de CRC

- Propiedad del archivo: CONSTRUNARIO
- Formato: FIEBDC-3/2012
- Programa: Construnario Versión 3.51
- Fecha de los precios: 26/11/2018
- Divisa: EUR

**33126_ES** u Masilla fibra de vidrio - 1kg - de CRC
Masilla reparación fibra de vidrio Código EAN: 5412386069246
