# Masilla kit de reparación - de CRC

- Propiedad del archivo: CONSTRUNARIO
- Formato: FIEBDC-3/2012
- Programa: Construnario Versión 3.51
- Fecha de los precios: 26/11/2018
- Divisa: EUR

**33120_ES** u Masilla kit de reparación - de CRC
Masilla reparación grandes orificios. Distintas superficies. Código EAN: 5412386069192
