# Masilla metálica - 250 gr - de CRC

- Propiedad del archivo: CONSTRUNARIO
- Formato: FIEBDC-3/2012
- Programa: Construnario Versión 3.51
- Fecha de los precios: 26/11/2018
- Divisa: EUR

**33122_ES** u Masilla metálica - 250 gr - de CRC
Masilla reparación superficies metálicas. Código EAN: 5412386069215
