# SP 400 II - Anticorrosivo de larga duración para exteriores y transporte marítimo - 250 ml - de CRC

- Propiedad del archivo: CONSTRUNARIO
- Formato: FIEBDC-3/2012
- Programa: Construnario Versión 3.51
- Fecha de los precios: 26/11/2018
- Divisa: EUR

**32661_AB** u SP 400 II - Anticorrosivo de larga duración para exteriores y transporte marítimo - 250 ml - de CRC
Película base cera, protectora, resistente a la humedad y a ambientes corrosivos severos. Inhibidor de corrosión de larga duración para interior y exterior, hasta dos años en exterior. Código EAN: 5412386062742
