# 3-36 - Aceite protector contra la corrosión - 500 ml - de CRC

- Propiedad del archivo: CONSTRUNARIO
- Formato: FIEBDC-3/2012
- Programa: Construnario Versión 3.51
- Fecha de los precios: 26/11/2018
- Divisa: EUR

**10110_AU** u 3-36 - Aceite protector contra la corrosión - 500 ml - de CRC
Lubricante multiusos. Previene el óxido y la corrosión, desplaza la humedad, penetra rápidamente y afloja partes oxidadas. Protege temporalmente de la corrosión, hasta seis meses. Código EAN: 5412386059582
