# PEEL OFF - Barniz protector pelable - 500 ml - de CRC

- Propiedad del archivo: CONSTRUNARIO
- Formato: FIEBDC-3/2012
- Programa: Construnario Versión 3.51
- Fecha de los precios: 26/11/2018
- Divisa: EUR

**20240_AA** u PEEL OFF - Barniz protector pelable - 500 ml - de CRC
Barniz protector pelable fácilmente eliminable. Es un barniz especialmente formulado para la protección de piezas contra la humedad, la corrosión y la intemperie. Su película fina y removible facilita una rápida eliminación sin utilizar disolventes. Código EAN: 5412386002335
