# ALU HITEMP IND - Revestimiento de aluminio 600ºC - de CRC

- Propiedad del archivo: CONSTRUNARIO
- Formato: FIEBDC-3/2012
- Programa: Construnario Versión 3.51
- Fecha de los precios: 26/11/2018
- Divisa: EUR

**32421_AA** u ALU HITEMP IND - Revestimiento de aluminio 600ºC - de CRC
Protección de Aluminio para alta temperatura (<650°C). Forma una película duradera y resistente a prueba de quemaduras, desprendimiento o descascarillado. Muy buena resistencia a fluctuaciones en la temperatura. Código EAN: 5412386059520
