# ALUZINC INDUSTRIAL BRILLO - Galvanizado en frío. Acabado brillo. Profesional - de CRC

- Propiedad del archivo: CONSTRUNARIO
- Formato: FIEBDC-3/2012
- Programa: Construnario Versión 3.51
- Fecha de los precios: 26/11/2018
- Divisa: EUR

**30712_AA** u ALUZINC INDUSTRIAL BRILLO - Galvanizado en frío. Acabado brillo. Profesional - de CRC
CRC ALU ZINC combate el óxido y la corrosión por su acción galvánica. Protege el hierro y el acero por acción electro-química. Película muy resistente a temperaturas extremas. No se descascarilla. Secado al tacto en 15 minutos. Código EAN: 5412386828164
