# GALVACOLOR - Imprimación anticorrosión rojo - de CRC

- Propiedad del archivo: CONSTRUNARIO
- Formato: FIEBDC-3/2012
- Programa: Construnario Versión 3.51
- Fecha de los precios: 26/11/2018
- Divisa: EUR

**20566_AD** u GALVACOLOR - Imprimación anticorrosión rojo - de CRC
CRC Galvacolor es una imprimación en aerosol que protege el metal de la corrosión a través de pigmentos de Fosfato de Zinc y de la formación de una barrera física con el color de acabado incorporado. Amplia gama de colores. Código EAN: 5412386065446
