# INOX 200 - Recubrimiento de acero inoxidable - de CRC

- Propiedad del archivo: CONSTRUNARIO
- Formato: FIEBDC-3/2012
- Programa: Construnario Versión 3.51
- Fecha de los precios: 26/11/2018
- Divisa: EUR

**32337_AC** u INOX 200 - Recubrimiento de acero inoxidable - de CRC
Revestimiento antioxidante de acero inoxidable. Contiene pigmentos metálicos de acero inoxidable. Excelente poder anticorrosivo. Protege la base metálica. No contiene plomo. Buen poder de cubrición. Buena elasticidad. Secado ultrarrápido . Código EAN: 5412386063169
