# ZINC PRIMER - Imprimación antioxidante. Base Zinc - de CRC

- Propiedad del archivo: CONSTRUNARIO
- Formato: FIEBDC-3/2012
- Programa: Construnario Versión 3.51
- Fecha de los precios: 26/11/2018
- Divisa: EUR

**30419_AD** u ZINC PRIMER - Imprimación antioxidante. Base Zinc - de CRC
Imprimación de fosfatado de Zinc. Ofrece una alta resistencia a la corrosión en interior y exterior. Código EAN: 5412386059155
