# CRICK 110 - Detector de grietas. Limpiador. - de CRC

- Propiedad del archivo: CONSTRUNARIO
- Formato: FIEBDC-3/2012
- Programa: Construnario Versión 3.51
- Fecha de los precios: 26/11/2018
- Divisa: EUR

**30723_AH** u CRICK 110 - Detector de grietas. Limpiador. - de CRC
Detector de micro fisuras y grietas. Limpiador de secado rápido para eliminar todo tipo de suciedades de la zona a inspeccionar, antes de la aplicación de Crick 120. Código EAN: 5412386060250
