# PACK DETECTORES GRIETAS - Limpiador, penetrante y revelador - de CRC

- Propiedad del archivo: CONSTRUNARIO
- Formato: FIEBDC-3/2012
- Programa: Construnario VersiĆ³n 3.51
- Fecha de los precios: 26/11/2018
- Divisa: EUR

**30763_AA** u PACK DETECTORES GRIETAS - Limpiador, penetrante y revelador - de CRC
Pack detectores de grietas. Incluye detector, penetrante y revelador.
