# FOAM STP 2 EN 1 - Espuma de poliuretano monocomponente. - de CRC

- Propiedad del archivo: CONSTRUNARIO
- Formato: FIEBDC-3/2012
- Programa: Construnario Versión 3.51
- Fecha de los precios: 26/11/2018
- Divisa: EUR

**32477_AA** u FOAM STP 2 EN 1 - Espuma de poliuretano monocomponente. - de CRC
No contiene isocianatos. No cancerígeno. Aplicador doble uso manual y pistola. Código EAN: 5412386061288
