# PU FOAM FAST GRIP - Espuma de poliuretano de dos componentes para aplicación manual - de CRC

- Propiedad del archivo: CONSTRUNARIO
- Formato: FIEBDC-3/2012
- Programa: Construnario Versión 3.51
- Fecha de los precios: 26/11/2018
- Divisa: EUR

**32475_AA** u PU FOAM FAST GRIP - Espuma de poliuretano de dos componentes para aplicación manual - de CRC
Espuma de poliuretano de dos componentes para aplicación manual en diversos sustratos. Seca al tacto en 4 minutos, independientemente de la humedad. La estructura celular homogénea permite pintarse. Especialmente diseñado para sellar, unir, rellenar trabajos de construcción, recortes de 10 '. Ligera post-expansión. Código EAN: 5412386061202
