# STP FOAM FIRE RESIST - Espuma de poliuretano no cancerígena monocomponente resistente al fuego. No contiene isocianatos. Aplicador doble uso manual y pistola - de CRC

- Propiedad del archivo: CONSTRUNARIO
- Formato: FIEBDC-3/2012
- Programa: Construnario Versión 3.51
- Fecha de los precios: 26/11/2018
- Divisa: EUR

**32476_AA** u STP FOAM FIRE RESIST - Espuma de poliuretano no cancerígena monocomponente resistente al fuego. No contiene isocianatos. Aplicador doble uso manual y pistola - de CRC
Espuma de monocomponente que se expande y endurece con la humedad ambiental. Esta espuma no contiene isocianato. Calidad profesional, especialmente indicada para juntas estáticas en construcciones de edificios que tienen que resistir el fuego hasta 4 horas. El aerosol tiene un sistema de válvula que permite la aplicación manual, así como el uso de una pistola de aplicación. Código EAN: 5412386061264
