# ANTISTATIK 100 - Elimina la electricidad estática - de CRC

- Propiedad del archivo: CONSTRUNARIO
- Formato: FIEBDC-3/2012
- Programa: Construnario Versión 3.51
- Fecha de los precios: 26/11/2018
- Divisa: EUR

**83009_AF** u ANTISTATIK 100 - Elimina la electricidad estática - de CRC
Elimina las cargas electrostáticas Un producto para superficies que impide la formación de carga electrostática sobre cualquier superficie.Deja una película ultrafina e invisible. Protección ESD para mesas de trabajo y embalaje Código EAN: 5412386060496
